# Muster-Leistungsbeschreibung
Leistungsbeschreibung (GAEB 90, DA81)
Währung: EUR

## Steinergänzung/Reprofilierung
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

### Titel 00002 Vorarbeiten

**00002.0001 Schadstellen und Steinwunden bis 2 cm tief ausarbeiten**
Schadstellen und Steinwunden im Naturstein
winkelgerecht anreißen und mit dem
Beizeisen ausbeizen. Die inneren Flächen
sind bis auf den gesunden Stein auszuspitzen.
Der Randbereich darf nicht auf Null auslaufen,
sondern muss eine winkelige Begrenzung von
mind. 1 cm Tiefe aufweisen.
Die Steinwunde mit ölfreier Preßluft ausblasen.

Tiefe der Schadstelle bis 2 cm.
Einheit: m2

**00002.0002 Schadstellen und Steinwunden > 2 cm tief ausarbeiten**
Schadstellen und Steinwunden im Naturstein
winkelgerecht anreißen und mit dem
Beizeisen ausbeizen. Die inneren Flächen
sind bis auf den gesunden Stein auszuspitzen.
Der Randbereich darf nicht auf Null auslaufen,
sondern muss eine winkelige Begrenzung von
mind. 1 cm Tiefe aufweisen.
Die Steinwunde mit ölfreier Preßluft ausblasen.

Tiefe der Schadstelle > 2 cm.
Einheit: m2

**00002.0003 Steinmetzmäßiges Nacharbeiten schalender / sandender Oberflächen**
Steinmetzmäßiges Nacharbeiten von abschalenden oder
absandenden Oberflächen an profilierten und
unprofilierten Steinvarietäten der Architekturelemente
nach Angaben der fachlich Beteiligten.

Ziel der Arbeiten ist es, daß oberflächlich
abgewitterte Steine, die durch steinkonservierende
Maßnahmen nicht dauerhaft stabilisiert werden können,
als Originalsubstanz erhalten bleiben.

Duch das Nacharbeiten sollen abbröckelnde Oberflächen
egalisiert und eine feste Anbindung von Fugen- oder
angrenzenden Putzmörteln erreicht werden. Der Vorgang
muß behutsam erfolgen und auf ein Mindestmaß
reduziert sein.
Einheit: m2

### Titel 00003 Steinergänzung/Reprofilierung

**00003.0001 Zerstörte Steine ersetzen**
*** Bedarfsposition ohne GB
Zerstörte  und stark geschädigte Steine nach
vorheriger Abstimmung mit der Bauleitung/Auftraggeber
ausbauen
und durch Material gleicher Art und Güte gemäß dem
ungeschädigten Originalmaterial ersetzen.

Es ist ein dem Originalbestand angepasster
Mauer-/Verlegemörtel zu verwenden.

Die ausgebauten Materialien gehen in den Besitz des AN
über und sind gemäß den örtlichen Bestimmungen
sach- und fachgerecht  zu entsorgen.
Einheit: m2

**00003.0002 Vorfüttern tieferer Fehlstellen mit Grundiermörtel (RM GM M10)**
*** Grundposition ZZ 001.0
Vorfüttern tieferer Fehlstellen für den inneren
Kernaufbau, insbesondere in mehrschichtigen
Aufbau, unter Remmers Restauriermörtel mit rein
mineralischem, anwendungsfertigen
Werktrockenmörtel mit geringen Eigenspannungen
und salzspeichernden Eigenschaften wie
Remmers Grundiermörtel (RM GM M10).

Breite:________cm
Länge:________cm
Tiefe:  ________cm

Ausführung:
Auf dem vorgenässten Untergrund ist eine
Kontaktschicht mit einer Schlämme
(Trockenmörtel/Wasser)
in einer Schichtdicke von ca. 2 mm aufzutragen.
Mörtel in Schichtdicken von 1,5 bis 3 cm frisch in
frisch in Kontaktschicht applizieren.
Nach ausreichender Erhärtung (wenn das Korn "springt")
Oberfläche aufrauen.
Wartezeit bis zur Applikation nachfolgender Schichten
mind. 24 Stunden.

Verbrauch:
Ca. 1,3 kg/l Hohlraum Remmers GM M10 <0638>
Einheit: St

**00003.0003 Vorfüttern tieferer Fehlstellen mit Grundiermörtel (RM GM M20)**
*** Wahlposition ZZ 001.1
Vorfüttern tieferer Fehlstellen für den inneren
Kernaufbau, insbesondere in mehrschichtigen
Aufbau, unter Remmers Restauriermörtel mit rein
mineralischem, anwendungsfertigen
Werktrockenmörtel mit geringen Eigenspannungen wie
Remmers Grundiermörtel (RM GM M20).

Breite:________cm
Länge:________cm
Tiefe:  ________cm

Ausführung:
Auf dem vorgenässten Untergrund ist eine
Kontaktschicht mit einer Schlämme
(Trockenmörtel/Wasser)
in einer Schichtdicke von ca. 2 mm aufzutragen.
Mörtel in Schichtdicken von 1,5 bis 3 cm frisch in
frisch in Kontaktschicht applizieren.
Nach ausreichender Erhärtung (wenn das Korn "springt")
Oberfläche aufrauen.
Wartezeit bis zur Applikation nachfolgender Schichten
mind. 24 Stunden.

Verbrauch:
ca. 1,8 kg für 1 l Hohlraum Remmers (RM GM M20) <0643>
Einheit: St

**00003.0004 Reprofilierung u.Restaurierung mitSteinergänzungsmörtel (RM pro)**
Reprofilierung, Restaurierung und Ergänzung von
oberflächlich beschädigten und/oder verwitterten
Natursteinen mit Restauriermörtel RM pro.

Breite:________cm
Länge:________cm
Tiefe:  ________cm

Physikalische Kenndaten, insbesondere die
Druckfestigkeit sowie Farbe und Körnung
sind auf den Untergrund abzustimmen.

Gewählte Spezifikation:
Festigkeit: __________
Körnung:  __________
Farbton:  __________ nach Remmers-Musterkollektion

Verarbeitung nach Verarbeitungsvorschriften des
Herstellers mit folgenden Maßgaben:
Der Restauriermörtel ist ca. 1 - 2 mm über die
Endoberfläche aufzutragen. Der angezogene
Restauriermörtel ist mit Moosgummischeibe oder
geeignetem Holzwerkzeug vorsichtig zu verdichten.
Keine Metallwerkzeuge verwenden!

Erforderliche steinmetzmäßige
Oberflächenangleichung nach Anziehen des Mörtels
in noch frischem Zustand ausführen. Wartezeit je
nach Witterung bis das Feinkorn springt.

Vor Beginn der Arbeiten ist eine genügend große,
repräsentative Musterfläche anzulegen.
Erst nach Abnahme der Musterfläche durch die fachlich
Beteiligten darf mit den Arbeiten begonnen werden.

Verbrauch:
ca. 1,6 kg/l Hohlraum Remmers RM pro
<0597> Körnung fein bis 0,2 mm, Festigkeit normal < 13
N/mm²
<0598> Körnung mittel bis 0,5 mm, Festigkeit normal <
13 N/mm²
<0599> Körnung grob bis 2,0,mm, Festigkeit normal < 13
N/mm²
<0591> Körnung fein bis 0,2 mm, Festigkeit weich < 8
N/mm²
<0592> Körnung mittel bis 0,5 mm, Festigkeit weich < 8
N/mm²
<0593> Körnung grob bis 2,0,mm, Festigkeit weich < 8
N/mm²
Einheit: St

**00003.0005 Reprofilierung u.Restaurierung mit acrylatgebundenem Steinergänzungsmörtel (RM AC)**
Reprofilierung, Restaurierung und Ergänzung von
oberflächlich beschädigten und/oder verwitterten
Natursteinen oder Ziegel mit acrylatgebundenem
Restauriermörtel RM AC+AC LQ.

Breite:________cm
Länge:________cm
Tiefe:  ________cm

Verarbeitung nach Verarbeitungsvorschriften des
Herstellers.

Empfohlenes Mischungsverhältnis Pulver : Liquid
1 kg RM AC MARBLE: 150 ml AC LQ
1 kg RM AC MARBLE FILL: 150 ml AC LQ
1 kg RM AC MARBLE POLISHING FILL : 220 ml AC LQ
1 kg RM AC BRICK YELLOW : 130 ml AC LQ
1 kg RM AC BRICK RED : 130 ml AC LQ

Erforderliche steinmetzmäßige
Oberflächenangleichung nach Erhärtung des Mörtels
durch trockenes Schleifen

Vor Beginn der Arbeiten ist eine genügend große,
repräsentative Musterfläche anzulegen.
Erst nach Abnahme der Musterfläche durch die fachlich
Beteiligten darf mit den Arbeiten begonnen werden.

Verbrauch:
ca. 1,8 kg/l Fugenraum Remmers RM AC
1 kg RM AC MARBLE: 150 ml AC LQ <0831>
1 kg RM AC MARBLE FILL: 150 ml AC LQ <0832>
1 kg RM AC MARBLE POLISHING FILL : 220 ml AC LQ <0833>
1 kg RM AC BRICK YELLOW : 130 ml AC LQ <0834>
1 kg RM AC BRICK RED : 130 ml AC LQ <0835>
Einheit: m2

**00003.0006 Reprofilierung u.Restaurierung mit mineralischem Steinergänzungsmörtel (Lithos Arte)**
Restaurierung, Ergänzung und Reprofilierung von
mineralischen Untergründen wie Naturstein, Ziegel,
Beton und Kunststein
mit dem mineralischen Steinergänzungsmörtel Lithos
Arte

Breite:________cm
Länge:________cm
Tiefe:  ________cm

Verarbeitung nach Verarbeitungsvorschriften des
Herstellers.

Die Schadensstelle muss bis 1 cm unter die umgebende
Steinoberfläche vertieft und aufgeraut werden.
In die zu reparierende Oberfläche werden Löcher von
± 5 mm Durchmesser gebohrt und Ankerstäbe oder
Holzschrauben aus Edelstahl oder Messing eingesetzt.

Die Lithos Arte® Flüssigkeit wird mit einem Pinsel
auf die zu reparierende Oberfläche aufgetragen. Diese
Behandlung gewährleistet das Ätzen des Substrats.

Der Mörtel wird durch intensives Mischen der Lithos
Arte® Flüssigkeit mit dem Lithos Arte® Pulver
hergestellt, bis eine fast flüssige Masse entsteht.

Der Mörtel wird mit einem Spachtel oder einer Kelle
auf den mit Flüssigkeit bedeckten Untergrund
aufgetragen, bis zu 1 bis 2 mm über dem zu sanierenden
Profil.
Nach 10-25 min (je nach Umgebungstemperatur) ist der
Mörtel ausreichend ausgehärtet, um die Oberfläche
mit einem Spachtel bündig mit dem gewünschten Profil
abzuschaben.

Nach der vollständigen Aushärtung kann die
Oberfläche buchsengehärtet, beschnitten oder gefräst
werden.
Eine wasserabweisende Behandlung ist nach der
vollständigen Aushärtung möglich.

Vor Beginn der Arbeiten ist eine genügend große,
repräsentative Musterfläche anzulegen.
Erst nach Abnahme der Musterfläche durch die fachlich
Beteiligten darf mit den Arbeiten begonnen werden.

Verbrauch:
ca. 2,20 kg/dm³ Remmers Lithos Arte
Einheit: dm3

**00003.0007 Grundierung der Kontaktflächen für die Steinergänzung (PC Primer 2K)**
Grundieren der vorbereiteten, sauberen,
tragfähigen und trockenen Kontaktflächen
des zu ergänzenden Bereichs
mit PC Primer 2K.

Die Reprofilierung muss frisch in frisch erfolgen.

Verbrauch:
ca. 0,4 kg/² Remmers PC Primer 2K <0900>
Einheit: m2

**00003.0008 Reprofilierung/Ergänzung von Naturstein mit Epoxy-Leichtmörtel (PC 2K 45)**
Reprofilierung/Ergänzung von Naturstein
mit PC 2K 45.
Angemischten Mörtel frisch-in-frisch in die
Haftbrücke
einarbeiten, verdichten und glätten.
Zur farbigen Angleichung an die Originalsubstanz
kann  die noch frische Oberfläche mit
Trockenpulver aus Restauriermörtel RM im geeigneten
Farbton abgestreut werden.
Es ist in jedem Fall vorher eine Probefläche
anzulegen und vom Auftraggeber abnehmen zu lassen.

Verbrauch:
ca. 1,4 kg/m²+mm Remmers PC 2K 45 <0941>
Einheit: m2
